# isoplus GaebWriter V
Leistungsbeschreibung (GAEB 90, DA81)
Projektbezeichnung: isoplus  GaebWriter V
Währung: EUR

## isoplus
Datum: 06.06.16

### 11 Zubehör Allgemein

#### 11.01 Endkappe

*Hinweis*
Endkappen dienen als stirnseitiger Schutz des PUR-
Schaumes gegen Durchfeuchtung in Gebäuden, bestehend
aus einem, mit Dichtungskleber beschichteten,
wärmeschrumpfenden molekularvernetzten, modifizierten
und unschmelzbaren Polyolefin. Der Rohrverleger ist für
das Aufstecken der Endkappen vor dem Anschluss an die
Gebäudeleitung verantwortlich. Diese Kappen sind vor
Verbrennungen zu schützen und dürfen nicht
aufgeschnitten werden. Das Einmauern der Rohrenden ohne
Endkappe ist unzulässig. Bei der Verwendung in
Schächten müssen diese gegen Überflutung mit sich
aufheizendem Wasser gesichert werden. Bei
Mediumtemperaturen > 120°C müssen Endkappen zusätzlich
mit Nirosta-Spannbändern sowohl am Medium- als auch am
Mantelrohr fixiert werden.

Endkappe - Simplex für Einzelrohr
Endkappe - Duplex für Doppelrohr
Endkappe - Simplex mit Füllklotz für Doppelrohr

Endkappe liefern und montieren.

**11.01.00.001 Endkappe Simplex, Bereich Medium 26,9 - 33,7mm, Bereich Mantel 90mm, Material**
Art. Nr.: EKS090026033M

Aussendurchmesser Mediumrohr: 26,9 - 33,7 mm
Aussendurchmesser Mantelrohr: 90 mm
Typ: Simplex

Fabrikat: isoplus oder gleichwertig
Einheit: Stk

**11.01.00.002 Endkappe Simplex, Bereich Medium 26,9 - 33,7mm, Bereich Mantel 90mm, Lohn**
Art. Nr.: EKS090026033L

Endkappe montieren
Aussendurchmesser Mediumrohr: 26,9 - 33,7 mm
Aussendurchmesser Mantelrohr: 90 mm
Typ: Simplex

Fabrikat: isoplus oder gleichwertig
Einheit: Stk

**11.01.00.003 Endkappe Simplex, Bereich Medium 26,9 - 48,3mm, Bereich Mantel 110mm, Material**
Art. Nr.: EKS110026048M

Aussendurchmesser Mediumrohr: 26,9 - 48,3 mm
Aussendurchmesser Mantelrohr: 110 mm
Typ: Simplex

Fabrikat: isoplus oder gleichwertig
Einheit: Stk

**11.01.00.004 Endkappe Simplex, Bereich Medium 26,9 - 48,3mm, Bereich Mantel 110mm, Lohn**
Art. Nr.: EKS110026048L

Endkappe montieren
Aussendurchmesser Mediumrohr: 26,9 - 48,3 mm
Aussendurchmesser Mantelrohr: 110 mm
Typ: Simplex

Fabrikat: isoplus oder gleichwertig
Einheit: Stk

**11.01.00.005 Endkappe Simplex, Bereich Medium 60,3 - 76,1mm, Bereich Mantel 125 - 140mm, Material**
Art. Nr.: EKS140060076M

Aussendurchmesser Mediumrohr: 60,3 - 76,1 mm
Aussendurchmesser Mantelrohr: 125 - 140 mm
Typ: Simplex

Fabrikat: isoplus oder gleichwertig
Einheit: Stk

**11.01.00.006 Endkappe Simplex, Bereich Medium 60,3 - 76,1mm, Bereich Mantel 125 - 140mm, Lohn**
Art. Nr.: EKS140060076L

Endkappe montieren
Aussendurchmesser Mediumrohr: 60,3 - 76,1 mm
Aussendurchmesser Mantelrohr: 125 - 140 mm
Typ: Simplex

Fabrikat: isoplus oder gleichwertig
Einheit: Stk

**11.01.00.007 Endkappe Simplex, Bereich Medium 60,3 - 88,9mm, Bereich Mantel 140 - 180mm, Material**
Art. Nr.: EKS180060088M

Aussendurchmesser Mediumrohr: 60,3 - 88,9 mm
Aussendurchmesser Mantelrohr: 140 - 180 mm
Typ: Simplex

Fabrikat: isoplus oder gleichwertig
Einheit: Stk

**11.01.00.008 Endkappe Simplex, Bereich Medium 60,3 - 88,9mm, Bereich Mantel 140 - 180mm, Lohn**
Art. Nr.: EKS180060088L

Endkappe montieren
Aussendurchmesser Mediumrohr: 60,3 - 88,9 mm
Aussendurchmesser Mantelrohr: 140 - 180 mm
Typ: Simplex

Fabrikat: isoplus oder gleichwertig
Einheit: Stk

**11.01.00.009 Endkappe Simplex, Bereich Medium 88,9 - 133,0mm, Bereich Mantel 180 - 225mm, Material**
Art. Nr.: EKS225088133M

Aussendurchmesser Mediumrohr: 88,9 - 133,0 mm
Aussendurchmesser Mantelrohr: 180 - 225 mm
Typ: Simplex

Fabrikat: isoplus oder gleichwertig
Einheit: Stk

**11.01.00.010 Endkappe Simplex, Bereich Medium 88,9 - 133,0mm, Bereich Mantel 180 - 225mm, Lohn**
Art. Nr.: EKS225088133L

Endkappe montieren
Aussendurchmesser Mediumrohr: 88,9 - 133,0 mm
Aussendurchmesser Mantelrohr: 180 - 225 mm
Typ: Simplex

Fabrikat: isoplus oder gleichwertig
Einheit: Stk

**11.01.00.011 Endkappe Simplex, Bereich Medium 88,9 - 139,7mm, Bereich Mantel 180 - 250mm, Material**
Art. Nr.: EKS250088139M

Aussendurchmesser Mediumrohr: 88,9 - 139,7 mm
Aussendurchmesser Mantelrohr: 180 - 250 mm
Typ: Simplex

Fabrikat: isoplus oder gleichwertig
Einheit: Stk

**11.01.00.012 Endkappe Simplex, Bereich Medium 88,9 - 139,7mm, Bereich Mantel 180 - 250mm, Lohn**
Art. Nr.: EKS250088139L

Endkappe montieren
Aussendurchmesser Mediumrohr: 88,9 - 139,7 mm
Aussendurchmesser Mantelrohr: 180 - 250 mm
Typ: Simplex

Fabrikat: isoplus oder gleichwertig
Einheit: Stk

**11.01.00.013 Endkappe Simplex, Bereich Medium 133,0 - 168,3mm, Bereich Mantel 250 - 280mm, Material**
Art. Nr.: EKS280133168M

Aussendurchmesser Mediumrohr: 133,0 - 168,3 mm
Aussendurchmesser Mantelrohr: 250 - 280 mm
Typ: Simplex

Fabrikat: isoplus oder gleichwertig
Einheit: Stk

**11.01.00.014 Endkappe Simplex, Bereich Medium 133,0 - 168,3mm, Bereich Mantel 250 - 280mm, Lohn**
Art. Nr.: EKS280133168L

Endkappe montieren
Aussendurchmesser Mediumrohr: 133,0 - 168,3 mm
Aussendurchmesser Mantelrohr: 250 - 280 mm
Typ: Simplex

Fabrikat: isoplus oder gleichwertig
Einheit: Stk

**11.01.00.015 Endkappe Simplex, Bereich Medium 133,0 - 241,0mm, Bereich Mantel 280 - 334mm, Material**
Art. Nr.: EKS334133241M

Aussendurchmesser Mediumrohr: 133,0 - 241,0 mm
Aussendurchmesser Mantelrohr: 280 - 334 mm
Typ: Simplex

Fabrikat: isoplus oder gleichwertig
Einheit: Stk

**11.01.00.016 Endkappe Simplex, Bereich Medium 133,0 - 241,0mm, Bereich Mantel 280 - 334mm, Lohn**
Art. Nr.: EKS334133241L

Endkappe montieren
Aussendurchmesser Mediumrohr: 133,0 - 241,0 mm
Aussendurchmesser Mantelrohr: 280 - 334 mm
Typ: Simplex

Fabrikat: isoplus oder gleichwertig
Einheit: Stk

**11.01.00.017 Endkappe Simplex, Bereich Medium 219,1 - 273,0mm, Bereich Mantel 355 - 400mm, Material**
Art. Nr.: EKS400219273M

Aussendurchmesser Mediumrohr: 219,1 - 273,0 mm
Aussendurchmesser Mantelrohr: 355 - 400 mm
Typ: Simplex

Fabrikat: isoplus oder gleichwertig
Einheit: Stk

**11.01.00.018 Endkappe Simplex, Bereich Medium 219,1 - 273,0mm, Bereich Mantel 355 - 400mm, Lohn**
Art. Nr.: EKS400219273L

Endkappe montieren
Aussendurchmesser Mediumrohr: 219,1 - 273,0 mm
Aussendurchmesser Mantelrohr: 355 - 400 mm
Typ: Simplex

Fabrikat: isoplus oder gleichwertig
Einheit: Stk

**11.01.00.019 Endkappe Simplex, Bereich Medium 219,1 - 406,4mm, Bereich Mantel 400 - 500mm, Material**
Art. Nr.: EKS500219406M

Aussendurchmesser Mediumrohr: 219,1 - 406,4 mm
Aussendurchmesser Mantelrohr: 400 - 500 mm
Typ: Simplex

Fabrikat: isoplus oder gleichwertig
Einheit: Stk

**11.01.00.020 Endkappe Simplex, Bereich Medium 219,1 - 406,4mm, Bereich Mantel 400 - 500mm, Lohn**
Art. Nr.: EKS500219406L

Endkappe montieren
Aussendurchmesser Mediumrohr: 219,1 - 406,4 mm
Aussendurchmesser Mantelrohr: 400 - 500 mm
Typ: Simplex

Fabrikat: isoplus oder gleichwertig
Einheit: Stk

**11.01.00.021 Endkappe Simplex für Doppelrohr DR-20 / Da 125 mm, inkl. Füllklotz, Material**
Art. Nr.: EKSD125020020M

Aussendurchmesser Mediumrohr: 2x 26,9 mm
Aussendurchmesser Mantelrohr: 125 mm
Typ: Simplex

Fabrikat: isoplus oder gleichwertig
Einheit: Stk

**11.01.00.022 Endkappe Simplex für Doppelrohr DR-20 / Da 125 mm, inkl. Füllklotz, Lohn**
Art. Nr.: EKSD125020020L

Endkappe montieren
Aussendurchmesser Mediumrohr: 2x 26,9 mm
Aussendurchmesser Mantelrohr: 125 mm
Typ: Simplex

Fabrikat: isoplus oder gleichwertig
Einheit: Stk

**11.01.00.023 Endkappe Simplex für Doppelrohr DR-20 / Da 140 mm, inkl. Füllklotz, Material**
Art. Nr.: EKSD140020020M

Aussendurchmesser Mediumrohr: 2x 26,9 mm
Aussendurchmesser Mantelrohr: 140 mm
Typ: Simplex

Fabrikat: isoplus oder gleichwertig
Einheit: Stk

**11.01.00.024 Endkappe Simplex für Doppelrohr DR-20 / Da 140 mm, inkl. Füllklotz, Lohn**
Art. Nr.: EKSD140020020L

Endkappe montieren
Aussendurchmesser Mediumrohr: 2x 26,9 mm
Aussendurchmesser Mantelrohr: 140 mm
Typ: Simplex

Fabrikat: isoplus oder gleichwertig
Einheit: Stk

**11.01.00.025 Endkappe Simplex für Doppelrohr DR-20 / Da 160 mm, inkl. Füllklotz, Material**
Art. Nr.: EKSD160020020M

Aussendurchmesser Mediumrohr: 2x 26,9 mm
Aussendurchmesser Mantelrohr: 160 mm
Typ: Simplex

Fabrikat: isoplus oder gleichwertig
Einheit: Stk

**11.01.00.026 Endkappe Simplex für Doppelrohr DR-20 / Da 160 mm, inkl. Füllklotz, Lohn**
Art. Nr.: EKSD160020020L

Endkappe montieren
Aussendurchmesser Mediumrohr: 2x 26,9 mm
Aussendurchmesser Mantelrohr: 160 mm
Typ: Simplex

Fabrikat: isoplus oder gleichwertig
Einheit: Stk

**11.01.00.027 Endkappe Simplex für Doppelrohr DR-25 / Da 140 mm, inkl. Füllklotz, Material**
Art. Nr.: EKSD140025025M

Aussendurchmesser Mediumrohr: 2x 33,7 mm
Aussendurchmesser Mantelrohr: 140 mm
Typ: Simplex

Fabrikat: isoplus oder gleichwertig
Einheit: Stk

**11.01.00.028 Endkappe Simplex für Doppelrohr DR-25 / Da 140 mm, inkl. Füllklotz, Lohn**
Art. Nr.: EKSD140025025L

Endkappe montieren
Aussendurchmesser Mediumrohr: 2x 33,7 mm
Aussendurchmesser Mantelrohr: 140 mm
Typ: Simplex

Fabrikat: isoplus oder gleichwertig
Einheit: Stk

**11.01.00.029 Endkappe Simplex für Doppelrohr DR-25 / Da 160 mm, inkl. Füllklotz, Material**
Art. Nr.: EKSD160025025M

Aussendurchmesser Mediumrohr: 2x 33,7 mm
Aussendurchmesser Mantelrohr: 160 mm
Typ: Simplex

Fabrikat: isoplus oder gleichwertig
Einheit: Stk

**11.01.00.030 Endkappe Simplex für Doppelrohr DR-25 / Da 160 mm, inkl. Füllklotz, Lohn**
Art. Nr.: EKSD160025025L

Endkappe montieren
Aussendurchmesser Mediumrohr: 2x 33,7 mm
Aussendurchmesser Mantelrohr: 160 mm
Typ: Simplex

Fabrikat: isoplus oder gleichwertig
Einheit: Stk

**11.01.00.031 Endkappe Simplex für Doppelrohr DR-25 / Da 180 mm, inkl. Füllklotz, Material**
Art. Nr.: EKSD180025025M

Aussendurchmesser Mediumrohr: 2x 33,7 mm
Aussendurchmesser Mantelrohr: 180 mm
Typ: Simplex

Fabrikat: isoplus oder gleichwertig
Einheit: Stk

**11.01.00.032 Endkappe Simplex für Doppelrohr DR-25 / Da 180 mm, inkl. Füllklotz, Lohn**
Art. Nr.: EKSD180025025L

Endkappe montieren
Aussendurchmesser Mediumrohr: 2x 33,7 mm
Aussendurchmesser Mantelrohr: 180 mm
Typ: Simplex

Fabrikat: isoplus oder gleichwertig
Einheit: Stk

**11.01.00.033 Endkappe Simplex für Doppelrohr DR-32 / Da 160 mm, inkl. Füllklotz, Material**
Art. Nr.: EKSD160032032M

Aussendurchmesser Mediumrohr: 2x 42,4 mm
Aussendurchmesser Mantelrohr: 160 mm
Typ: Simplex

Fabrikat: isoplus oder gleichwertig
Einheit: Stk

**11.01.00.034 Endkappe Simplex für Doppelrohr DR-32 / Da 160 mm, inkl. Füllklotz, Lohn**
Art. Nr.: EKSD160032032L

Endkappe montieren
Aussendurchmesser Mediumrohr: 2x 42,4 mm
Aussendurchmesser Mantelrohr: 160 mm
Typ: Simplex

Fabrikat: isoplus oder gleichwertig
Einheit: Stk

**11.01.00.035 Endkappe Simplex für Doppelrohr DR-32 / Da 180 mm, inkl. Füllklotz, Material**
Art. Nr.: EKSD180032032M

Aussendurchmesser Mediumrohr: 2x 42,4 mm
Aussendurchmesser Mantelrohr: 180 mm
Typ: Simplex

Fabrikat: isoplus oder gleichwertig
Einheit: Stk

**11.01.00.036 Endkappe Simplex für Doppelrohr DR-32 / Da 180 mm, inkl. Füllklotz, Lohn**
Art. Nr.: EKSD180032032L

Endkappe montieren
Aussendurchmesser Mediumrohr: 2x 42,4 mm
Aussendurchmesser Mantelrohr: 180 mm
Typ: Simplex

Fabrikat: isoplus oder gleichwertig
Einheit: Stk

**11.01.00.037 Endkappe Simplex für Doppelrohr DR-32 / Da 200 mm, inkl. Füllklotz, Material**
Art. Nr.: EKSD200032032M

Aussendurchmesser Mediumrohr: 2x 42,4 mm
Aussendurchmesser Mantelrohr: 200 mm
Typ: Simplex

Fabrikat: isoplus oder gleichwertig
Einheit: Stk

**11.01.00.038 Endkappe Simplex für Doppelrohr DR-32 / Da 200 mm, inkl. Füllklotz, Lohn**
Art. Nr.: EKSD200032032L

Endkappe montieren
Aussendurchmesser Mediumrohr: 2x 42,4 mm
Aussendurchmesser Mantelrohr: 200 mm
Typ: Simplex

Fabrikat: isoplus oder gleichwertig
Einheit: Stk

**11.01.00.039 Endkappe Simplex für Doppelrohr DR-40 / Da 160 mm, inkl. Füllklotz, Material**
Art. Nr.: EKSD160040040M

Aussendurchmesser Mediumrohr: 2x 48,3 mm
Aussendurchmesser Mantelrohr: 160 mm
Typ: Simplex

Fabrikat: isoplus oder gleichwertig
Einheit: Stk

**11.01.00.040 Endkappe Simplex für Doppelrohr DR-40 / Da 160 mm, inkl. Füllklotz, Lohn**
Art. Nr.: EKSD160040040L

Endkappe montieren
Aussendurchmesser Mediumrohr: 2x 48,3 mm
Aussendurchmesser Mantelrohr: 160 mm
Typ: Simplex

Fabrikat: isoplus oder gleichwertig
Einheit: Stk

**11.01.00.041 Endkappe Simplex für Doppelrohr DR-40 / Da 180 mm, inkl. Füllklotz, Material**
Art. Nr.: EKSD180040040M

Aussendurchmesser Mediumrohr: 2x 48,3 mm
Aussendurchmesser Mantelrohr: 180 mm
Typ: Simplex

Fabrikat: isoplus oder gleichwertig
Einheit: Stk

**11.01.00.042 Endkappe Simplex für Doppelrohr DR-40 / Da 180 mm, inkl. Füllklotz, Lohn**
Art. Nr.: EKSD180040040L

Endkappe montieren
Aussendurchmesser Mediumrohr: 2x 48,3 mm
Aussendurchmesser Mantelrohr: 180 mm
Typ: Simplex

Fabrikat: isoplus oder gleichwertig
Einheit: Stk

**11.01.00.043 Endkappe Simplex für Doppelrohr DR-40 / Da 200 mm, inkl. Füllklotz, Material**
Art. Nr.: EKSD200040040M

Aussendurchmesser Mediumrohr: 2x 48,3 mm
Aussendurchmesser Mantelrohr: 200 mm
Typ: Simplex

Fabrikat: isoplus oder gleichwertig
Einheit: Stk

**11.01.00.044 Endkappe Simplex für Doppelrohr DR-40 / Da 200 mm, inkl. Füllklotz, Lohn**
Art. Nr.: EKSD200040040L

Endkappe montieren
Aussendurchmesser Mediumrohr: 2x 48,3 mm
Aussendurchmesser Mantelrohr: 200 mm
Typ: Simplex

Fabrikat: isoplus oder gleichwertig
Einheit: Stk

**11.01.00.045 Endkappe Simplex für Doppelrohr DR-50 / Da 200 mm, inkl. Füllklotz, Material**
Art. Nr.: EKSD200050050M

Aussendurchmesser Mediumrohr: 2x 60,3 mm
Aussendurchmesser Mantelrohr: 200 mm
Typ: Simplex

Fabrikat: isoplus oder gleichwertig
Einheit: Stk

**11.01.00.046 Endkappe Simplex für Doppelrohr DR-50 / Da 200 mm, inkl. Füllklotz, Lohn**
Art. Nr.: EKSD200050050L

Endkappe montieren
Aussendurchmesser Mediumrohr: 2x 60,3 mm
Aussendurchmesser Mantelrohr: 200 mm
Typ: Simplex

Fabrikat: isoplus oder gleichwertig
Einheit: Stk

**11.01.00.047 Endkappe Simplex für Doppelrohr DR-50 / Da 225 mm, inkl. Füllklotz, Material**
Art. Nr.: EKSD225050050M

Aussendurchmesser Mediumrohr: 2x 60,3 mm
Aussendurchmesser Mantelrohr: 225 mm
Typ: Simplex

Fabrikat: isoplus oder gleichwertig
Einheit: Stk

**11.01.00.048 Endkappe Simplex für Doppelrohr DR-50 / Da 225 mm, inkl. Füllklotz, Lohn**
Art. Nr.: EKSD225050050L

Endkappe montieren
Aussendurchmesser Mediumrohr: 2x 60,3 mm
Aussendurchmesser Mantelrohr: 225 mm
Typ: Simplex

Fabrikat: isoplus oder gleichwertig
Einheit: Stk

**11.01.00.049 Endkappe Simplex für Doppelrohr DR-50 / Da 250 mm, inkl. Füllklotz, Material**
Art. Nr.: EKSD250050050M

Aussendurchmesser Mediumrohr: 2x 60,3 mm
Aussendurchmesser Mantelrohr: 250 mm
Typ: Simplex

Fabrikat: isoplus oder gleichwertig
Einheit: Stk

**11.01.00.050 Endkappe Simplex für Doppelrohr DR-50 / Da 250 mm, inkl. Füllklotz, Lohn**
Art. Nr.: EKSD250050050L

Endkappe montieren
Aussendurchmesser Mediumrohr: 2x 60,3 mm
Aussendurchmesser Mantelrohr: 250 mm
Typ: Simplex

Fabrikat: isoplus oder gleichwertig
Einheit: Stk

**11.01.00.051 Endkappe Simplex für Doppelrohr DR-65 / Da 225 mm, inkl. Füllklotz, Material**
Art. Nr.: EKSD225065065M

Aussendurchmesser Mediumrohr: 2x 76,1 mm
Aussendurchmesser Mantelrohr: 225 mm
Typ: Simplex

Fabrikat: isoplus oder gleichwertig
Einheit: Stk

**11.01.00.052 Endkappe Simplex für Doppelrohr DR-65 / Da 225 mm, inkl. Füllklotz, Lohn**
Art. Nr.: EKSD225065065L

Endkappe montieren
Aussendurchmesser Mediumrohr: 2x 76,1 mm
Aussendurchmesser Mantelrohr: 225 mm
Typ: Simplex

Fabrikat: isoplus oder gleichwertig
Einheit: Stk

**11.01.00.053 Endkappe Simplex für Doppelrohr DR-65 / Da 250 mm, inkl. Füllklotz, Material**
Art. Nr.: EKSD250065065M

Aussendurchmesser Mediumrohr: 2x 76,1 mm
Aussendurchmesser Mantelrohr: 250 mm
Typ: Simplex

Fabrikat: isoplus oder gleichwertig
Einheit: Stk

**11.01.00.054 Endkappe Simplex für Doppelrohr DR-65 / Da 250 mm, inkl. Füllklotz, Lohn**
Art. Nr.: EKSD250065065L

Endkappe montieren
Aussendurchmesser Mediumrohr: 2x 76,1 mm
Aussendurchmesser Mantelrohr: 250 mm
Typ: Simplex

Fabrikat: isoplus oder gleichwertig
Einheit: Stk

**11.01.00.055 Endkappe Simplex für Doppelrohr DR-65 / Da 280 mm, inkl. Füllklotz, Material**
Art. Nr.: EKSD280065065M

Aussendurchmesser Mediumrohr: 2x 76,1 mm
Aussendurchmesser Mantelrohr: 280 mm
Typ: Simplex

Fabrikat: isoplus oder gleichwertig
Einheit: Stk

**11.01.00.056 Endkappe Simplex für Doppelrohr DR-65 / Da 280 mm, inkl. Füllklotz, Lohn**
Art. Nr.: EKSD280065065L

Endkappe montieren
Aussendurchmesser Mediumrohr: 2x 76,1 mm
Aussendurchmesser Mantelrohr: 280 mm
Typ: Simplex

Fabrikat: isoplus oder gleichwertig
Einheit: Stk

**11.01.00.057 Endkappe Simplex für Doppelrohr DR-80 / Da 250 mm, inkl. Füllklotz, Material**
Art. Nr.: EKSD250080080M

Aussendurchmesser Mediumrohr: 2x 88,9 mm
Aussendurchmesser Mantelrohr: 250 mm
Typ: Simplex

Fabrikat: isoplus oder gleichwertig
Einheit: Stk

**11.01.00.058 Endkappe Simplex für Doppelrohr DR-80 / Da 250 mm, inkl. Füllklotz, Lohn**
Art. Nr.: EKSD250080080L

Endkappe montieren
Aussendurchmesser Mediumrohr: 2x 88,9 mm
Aussendurchmesser Mantelrohr: 250 mm
Typ: Simplex

Fabrikat: isoplus oder gleichwertig
Einheit: Stk

**11.01.00.059 Endkappe Simplex für Doppelrohr DR-80 / Da 280 mm, inkl. Füllklotz, Material**
Art. Nr.: EKSD280080080M

Aussendurchmesser Mediumrohr: 2x 88,9 mm
Aussendurchmesser Mantelrohr: 280 mm
Typ: Simplex

Fabrikat: isoplus oder gleichwertig
Einheit: Stk

**11.01.00.060 Endkappe Simplex für Doppelrohr DR-80 / Da 280 mm, inkl. Füllklotz, Lohn**
Art. Nr.: EKSD280080080L

Endkappe montieren
Aussendurchmesser Mediumrohr: 2x 88,9 mm
Aussendurchmesser Mantelrohr: 280 mm
Typ: Simplex

Fabrikat: isoplus oder gleichwertig
Einheit: Stk

**11.01.00.061 Endkappe Simplex für Doppelrohr DR-80 / Da 315 mm, inkl. Füllklotz, Material**
Art. Nr.: EKSD315080080M

Aussendurchmesser Mediumrohr: 2x 88,9 mm
Aussendurchmesser Mantelrohr: 315 mm
Typ: Simplex

Fabrikat: isoplus oder gleichwertig
Einheit: Stk

**11.01.00.062 Endkappe Simplex für Doppelrohr DR-80 / Da 315 mm, inkl. Füllklotz, Lohn**
Art. Nr.: EKSD315080080L

Endkappe montieren
Aussendurchmesser Mediumrohr: 2x 88,9 mm
Aussendurchmesser Mantelrohr: 315 mm
Typ: Simplex

Fabrikat: isoplus oder gleichwertig
Einheit: Stk

**11.01.00.063 Endkappe Simplex für Doppelrohr DR-100 / Da 315 mm, inkl. Füllklotz, Material**
Art. Nr.: EKSD315100100M

Aussendurchmesser Mediumrohr: 2x 114,3 mm
Aussendurchmesser Mantelrohr: 315 mm
Typ: Simplex

Fabrikat: isoplus oder gleichwertig
Einheit: Stk

**11.01.00.064 Endkappe Simplex für Doppelrohr DR-100 / Da 315 mm, inkl. Füllklotz, Lohn**
Art. Nr.: EKSD315100100L

Endkappe montieren
Aussendurchmesser Mediumrohr: 2x 114,3 mm
Aussendurchmesser Mantelrohr: 315 mm
Typ: Simplex

Fabrikat: isoplus oder gleichwertig
Einheit: Stk

**11.01.00.065 Endkappe Simplex für Doppelrohr DR-100 / Da 355 mm, inkl. Füllklotz, Material**
Art. Nr.: EKSD355100100M

Aussendurchmesser Mediumrohr: 2x 114,3 mm
Aussendurchmesser Mantelrohr: 355 mm
Typ: Simplex

Fabrikat: isoplus oder gleichwertig
Einheit: Stk

**11.01.00.066 Endkappe Simplex für Doppelrohr DR-100 / Da 355 mm, inkl. Füllklotz, Lohn**
Art. Nr.: EKSD355100100L

Endkappe montieren
Aussendurchmesser Mediumrohr: 2x 114,3 mm
Aussendurchmesser Mantelrohr: 355 mm
Typ: Simplex

Fabrikat: isoplus oder gleichwertig
Einheit: Stk

**11.01.00.067 Endkappe Simplex für Doppelrohr DR-100 / Da 400 mm, inkl. Füllklotz, Material**
Art. Nr.: EKSD400100100M

Aussendurchmesser Mediumrohr: 2x 114,3 mm
Aussendurchmesser Mantelrohr: 400 mm
Typ: Simplex

Fabrikat: isoplus oder gleichwertig
Einheit: Stk

**11.01.00.068 Endkappe Simplex für Doppelrohr DR-100 / Da 400 mm, inkl. Füllklotz, Lohn**
Art. Nr.: EKSD400100100L

Endkappe montieren
Aussendurchmesser Mediumrohr: 2x 114,3 mm
Aussendurchmesser Mantelrohr: 400 mm
Typ: Simplex

Fabrikat: isoplus oder gleichwertig
Einheit: Stk

**11.01.00.069 Endkappe Simplex für Doppelrohr DR-125 / Da 400 mm, inkl. Füllklotz, Material**
Art. Nr.: EKSD400125125M

Aussendurchmesser Mediumrohr: 2x 139,7 mm
Aussendurchmesser Mantelrohr: 400 mm
Typ: Simplex

Fabrikat: isoplus oder gleichwertig
Einheit: Stk

**11.01.00.070 Endkappe Simplex für Doppelrohr DR-125 / Da 400 mm, inkl. Füllklotz, Lohn**
Art. Nr.: EKSD400125125L

Endkappe montieren
Aussendurchmesser Mediumrohr: 2x 139,7 mm
Aussendurchmesser Mantelrohr: 400 mm
Typ: Simplex

Fabrikat: isoplus oder gleichwertig
Einheit: Stk

**11.01.00.071 Endkappe Simplex für Doppelrohr DR-125 / Da 450 mm, inkl. Füllklotz, Material**
Art. Nr.: EKSD450125125M

Aussendurchmesser Mediumrohr: 2x 139,7 mm
Aussendurchmesser Mantelrohr: 450 mm
Typ: Simplex

Fabrikat: isoplus oder gleichwertig
Einheit: Stk

**11.01.00.072 Endkappe Simplex für Doppelrohr DR-125 / Da 450 mm, inkl. Füllklotz, Lohn**
Art. Nr.: EKSD450125125L

Endkappe montieren
Aussendurchmesser Mediumrohr: 2x 139,7 mm
Aussendurchmesser Mantelrohr: 450 mm
Typ: Simplex

Fabrikat: isoplus oder gleichwertig
Einheit: Stk

**11.01.00.073 Endkappe Simplex für Doppelrohr DR-125 / Da 500 mm, inkl. Füllklotz, Material**
Art. Nr.: EKSD500125125M

Aussendurchmesser Mediumrohr: 2x 139,7 mm
Aussendurchmesser Mantelrohr: 500 mm
Typ: Simplex

Fabrikat: isoplus oder gleichwertig
Einheit: Stk

**11.01.00.074 Endkappe Simplex für Doppelrohr DR-125 / Da 500 mm, inkl. Füllklotz, Lohn**
Art. Nr.: EKSD500125125L

Endkappe montieren
Aussendurchmesser Mediumrohr: 2x 139,7 mm
Aussendurchmesser Mantelrohr: 500 mm
Typ: Simplex

Fabrikat: isoplus oder gleichwertig
Einheit: Stk

**11.01.00.075 Endkappe Simplex für Doppelrohr DR-150 / Da 450 mm, inkl. Füllklotz, Material**
Art. Nr.: EKSD450150150M

Aussendurchmesser Mediumrohr: 2x 168,3 mm
Aussendurchmesser Mantelrohr: 450 mm
Typ: Simplex

Fabrikat: isoplus oder gleichwertig
Einheit: Stk

**11.01.00.076 Endkappe Simplex für Doppelrohr DR-150 / Da 450 mm, inkl. Füllklotz, Lohn**
Art. Nr.: EKSD450150150L

Endkappe montieren
Aussendurchmesser Mediumrohr: 2x 168,3 mm
Aussendurchmesser Mantelrohr: 450 mm
Typ: Simplex

Fabrikat: isoplus oder gleichwertig
Einheit: Stk

**11.01.00.077 Endkappe Simplex für Doppelrohr DR-150 / Da 500 mm, inkl. Füllklotz, Material**
Art. Nr.: EKSD500150150M

Aussendurchmesser Mediumrohr: 2x 168,3 mm
Aussendurchmesser Mantelrohr: 500 mm
Typ: Simplex

Fabrikat: isoplus oder gleichwertig
Einheit: Stk

**11.01.00.078 Endkappe Simplex für Doppelrohr DR-150 / Da 500 mm, inkl. Füllklotz, Lohn**
Art. Nr.: EKSD500150150L

Endkappe montieren
Aussendurchmesser Mediumrohr: 2x 168,3 mm
Aussendurchmesser Mantelrohr: 500 mm
Typ: Simplex

Fabrikat: isoplus oder gleichwertig
Einheit: Stk

**11.01.00.079 Endkappe Simplex für Doppelrohr DR-150 / Da 560 mm, inkl. Füllklotz, Material**
Art. Nr.: EKSD560150150M

Aussendurchmesser Mediumrohr: 2x 168,3 mm
Aussendurchmesser Mantelrohr: 560 mm
Typ: Simplex

Fabrikat: isoplus oder gleichwertig
Einheit: Stk

**11.01.00.080 Endkappe Simplex für Doppelrohr DR-150 / Da 560 mm, inkl. Füllklotz, Lohn**
Art. Nr.: EKSD560150150L

Endkappe montieren
Aussendurchmesser Mediumrohr: 2x 168,3 mm
Aussendurchmesser Mantelrohr: 560 mm
Typ: Simplex

Fabrikat: isoplus oder gleichwertig
Einheit: Stk

**11.01.00.081 Endkappe Simplex für Doppelrohr DR-200 / Da 560 mm, inkl. Füllklotz, Material**
Art. Nr.: EKSD560200200M

Aussendurchmesser Mediumrohr: 2x 219,1 mm
Aussendurchmesser Mantelrohr: 560 mm
Typ: Simplex

Fabrikat: isoplus oder gleichwertig
Einheit: Stk

**11.01.00.082 Endkappe Simplex für Doppelrohr DR-200 / Da 560 mm, inkl. Füllklotz, Lohn**
Art. Nr.: EKSD560200200L

Endkappe montieren
Aussendurchmesser Mediumrohr: 2x 219,1 mm
Aussendurchmesser Mantelrohr: 560 mm
Typ: Simplex

Fabrikat: isoplus oder gleichwertig
Einheit: Stk

**11.01.00.083 Endkappe Simplex für Doppelrohr DR-200 / Da 630 mm, inkl. Füllklotz, Material**
Art. Nr.: EKSD630200200M

Aussendurchmesser Mediumrohr: 2x 219,1 mm
Aussendurchmesser Mantelrohr: 630 mm
Typ: Simplex

Fabrikat: isoplus oder gleichwertig
Einheit: Stk

**11.01.00.084 Endkappe Simplex für Doppelrohr DR-200 / Da 630 mm, inkl. Füllklotz, Lohn**
Art. Nr.: EKSD630200200L

Endkappe montieren
Aussendurchmesser Mediumrohr: 2x 219,1 mm
Aussendurchmesser Mantelrohr: 630 mm
Typ: Simplex

Fabrikat: isoplus oder gleichwertig
Einheit: Stk

**11.01.00.085 Endkappe für isopex 25 Da 75mm**
Art. Nr.: EKPEX25

Aussendurchmesser Mediumrohr: 25 mm
Aussendurchmesser Mantelrohr: 75 mm
Typ: Simplex

Fabrikat: isoplus oder gleichwertig
Einheit: Stk

**11.01.00.086 Endkappe für isopex 25 Da 90mm**
Art. Nr.: EKPEX25V

Aussendurchmesser Mediumrohr: 25 mm
Aussendurchmesser Mantelrohr: 90 mm
Typ: Simplex

Fabrikat: isoplus oder gleichwertig
Einheit: Stk

**11.01.00.087 Endkappe für isopex 32 Da 75mm**
Art. Nr.: EKPEX32

Aussendurchmesser Mediumrohr: 32 mm
Aussendurchmesser Mantelrohr: 75 mm
Typ: Simplex

Fabrikat: isoplus oder gleichwertig
Einheit: Stk

**11.01.00.088 Endkappe für isopex 32 Da 90mm**
Art. Nr.: EKPEX32V

Aussendurchmesser Mediumrohr: 32 mm
Aussendurchmesser Mantelrohr: 90 mm
Typ: Simplex

Fabrikat: isoplus oder gleichwertig
Einheit: Stk

**11.01.00.089 Endkappe für isopex 40 Da 90mm**
Art. Nr.: EKPEX40

Aussendurchmesser Mediumrohr: 40 mm
Aussendurchmesser Mantelrohr: 90 mm
Typ: Simplex

Fabrikat: isoplus oder gleichwertig
Einheit: Stk

**11.01.00.090 Endkappe für isopex 40 Da 110mm**
Art. Nr.: EKPEX40V

Aussendurchmesser Mediumrohr: 40 mm
Aussendurchmesser Mantelrohr: 110 mm
Typ: Simplex

Fabrikat: isoplus oder gleichwertig
Einheit: Stk

**11.01.00.091 Endkappe für isopex 50 Da 110mm**
Art. Nr.: EKPEX50

Aussendurchmesser Mediumrohr: 50 mm
Aussendurchmesser Mantelrohr: 110 mm
Typ: Simplex

Fabrikat: isoplus oder gleichwertig
Einheit: Stk

**11.01.00.092 Endkappe für isopex 50 Da 125mm**
Art. Nr.: EKPEX50V

Aussendurchmesser Mediumrohr: 50 mm
Aussendurchmesser Mantelrohr: 125 mm
Typ: Simplex

Fabrikat: isoplus oder gleichwertig
Einheit: Stk

**11.01.00.093 Endkappe für isopex 63 Da 125mm**
Art. Nr.: EKPEX63

Aussendurchmesser Mediumrohr: 63 mm
Aussendurchmesser Mantelrohr: 125 mm
Typ: Simplex

Fabrikat: isoplus oder gleichwertig
Einheit: Stk

**11.01.00.094 Endkappe für isopex 63 Da 140mm**
Art. Nr.: EKPEX63V

Aussendurchmesser Mediumrohr: 63 mm
Aussendurchmesser Mantelrohr: 140 mm
Typ: Simplex

Fabrikat: isoplus oder gleichwertig
Einheit: Stk

**11.01.00.095 Endkappe für isopex 75 Da 140mm**
Art. Nr.: EKPEX75

Aussendurchmesser Mediumrohr: 75 mm
Aussendurchmesser Mantelrohr: 140 mm
Typ: Simplex

Fabrikat: isoplus oder gleichwertig
Einheit: Stk

**11.01.00.096 Endkappe für isopex 90 Da 160mm**
Art. Nr.: EKPEX90

Aussendurchmesser Mediumrohr: 90 mm
Aussendurchmesser Mantelrohr: 160 mm
Typ: Simplex

Fabrikat: isoplus oder gleichwertig
Einheit: Stk

**11.01.00.097 Endkappe für isopex 110 Da 180mm**
Art. Nr.: EKPEX110

Aussendurchmesser Mediumrohr: 110 mm
Aussendurchmesser Mantelrohr: 180 mm
Typ: Simplex

Fabrikat: isoplus oder gleichwertig
Einheit: Stk

**11.01.00.098 Endkappe für isopex 125 Da 225mm**
Art. Nr.: EKPEX125

Aussendurchmesser Mediumrohr: 125 mm
Aussendurchmesser Mantelrohr: 225 mm
Typ: Simplex

Fabrikat: isoplus oder gleichwertig
Einheit: Stk

**11.01.00.099 Endkappe für isopex 160 Da 250mm**
Art. Nr.: EKPEX160

Aussendurchmesser Mediumrohr: 160 mm
Aussendurchmesser Mantelrohr: 250 mm
Typ: Simplex

Fabrikat: isoplus oder gleichwertig
Einheit: Stk

**11.01.00.100 Endkappe für isopex 20+20 Da 75mm, Duplex**
Art. Nr.: EKPEXD2020

Aussendurchmesser Mediumrohr: 2x 20 mm
Aussendurchmesser Mantelrohr: 75 mm
Typ: Duplex

Fabrikat: isoplus oder gleichwertig
Einheit: Stk

**11.01.00.101 Endkappe für isopex 25+25 Da 90mm, Duplex**
Art. Nr.: EKPEXD2525

Aussendurchmesser Mediumrohr: 2x 25 mm
Aussendurchmesser Mantelrohr: 90 mm
Typ: Duplex

Fabrikat: isoplus oder gleichwertig
Einheit: Stk

**11.01.00.102 Endkappe für isopex 32+32 Da 110mm, Duplex**
Art. Nr.: EKPEXD3232

Aussendurchmesser Mediumrohr: 2x 32 mm
Aussendurchmesser Mantelrohr: 110 mm
Typ: Duplex

Fabrikat: isoplus oder gleichwertig
Einheit: Stk

**11.01.00.103 Endkappe für isopex 40+40 Da 125mm, Duplex**
Art. Nr.: EKPEXD4040

Aussendurchmesser Mediumrohr: 2x 40 mm
Aussendurchmesser Mantelrohr: 125 mm
Typ: Duplex

Fabrikat: isoplus oder gleichwertig
Einheit: Stk

**11.01.00.104 Endkappe für isopex 50+50 Da 160mm, Duplex**
Art. Nr.: EKPEXD5050

Aussendurchmesser Mediumrohr: 2x 50 mm
Aussendurchmesser Mantelrohr: 160 mm
Typ: Duplex

Fabrikat: isoplus oder gleichwertig
Einheit: Stk

**11.01.00.105 Endkappe für isopex 63+63 Da 180mm, Duplex**
Art. Nr.: EKPEXD6363

Aussendurchmesser Mediumrohr: 2x 63 mm
Aussendurchmesser Mantelrohr: 180 mm
Typ: Duplex

Fabrikat: isoplus oder gleichwertig
Einheit: Stk

**11.01.00.106 Endkappe für isopex 25+20 Da 90mm, Duplex**
Art. Nr.: EKPEXD2520

Aussendurchmesser Mediumrohr: 25 mm + 20 mm
Aussendurchmesser Mantelrohr: 90 mm
Typ: Duplex

Fabrikat: isoplus oder gleichwertig
Einheit: Stk

**11.01.00.107 Endkappe für isopex 32+20 Da 110mm, Duplex**
Art. Nr.: EKPEXD3220

Aussendurchmesser Mediumrohr: 32 mm + 20 mm
Aussendurchmesser Mantelrohr: 110 mm
Typ: Duplex

Fabrikat: isoplus oder gleichwertig
Einheit: Stk

**11.01.00.108 Endkappe für isopex 40+25 Da 125mm, Duplex**
Art. Nr.: EKPEXD4025

Aussendurchmesser Mediumrohr: 40 mm + 25 mm
Aussendurchmesser Mantelrohr: 125 mm
Typ: Duplex

Fabrikat: isoplus oder gleichwertig
Einheit: Stk

**11.01.00.109 Endkappe für isopex 50+32 Da 140mm, Duplex**
Art. Nr.: EKPEXD5032

Aussendurchmesser Mediumrohr: 50 mm + 32 mm
Aussendurchmesser Mantelrohr: 140 mm
Typ: Duplex

Fabrikat: isoplus oder gleichwertig
Einheit: Stk

**11.01.00.110 Endkappe für isopex 63+32 Da 160mm, Duplex**
Art. Nr.: EKPEXD6332

Aussendurchmesser Mediumrohr: 63 mm + 32 mm
Aussendurchmesser Mantelrohr: 160 mm
Typ: Duplex

Fabrikat: isoplus oder gleichwertig
Einheit: Stk

*Hinweis*
Abschlußkappen dienen als stirnseitiger Schutz des PUR-
Schaums gegen Durchfeuchtung in Gebäuden
(Trockenräume), bestehend aus Neoprengummi. Der
Rohrverleger ist für das Aufstecken der Abschlusskappen
vor dem Anschluss an die Gebäudeleitung verantwortlich.
Diese Kappen sind vor Verbrennungen zu schützen, dürfen
nicht aufgeschnitten werden und sind zur nachträglichen
Montage nicht geeignet. Das Einmauern der Rohrenden
ohne Abschlusskappe ist unzulässig,
liefern und montieren.

**11.01.00.111 Abschlusskappe-Simplex, 25/75 mm**
Art.Nr.: FZAKS07525

Fabrikat isoplus oder gleichwertig
Einheit: Stk

**11.01.00.112 Abschlusskappe-Simplex, 25/90 mm**
Art.Nr.: FZAKS09025

Fabrikat isoplus oder gleichwertig
Einheit: Stk

**11.01.00.113 Abschlusskappe-Simplex, 32/75 mm**
Art.Nr.: FZAKS07532

Fabrikat isoplus oder gleichwertig
Einheit: Stk

**11.01.00.114 Abschlusskappe-Simplex, 32/90 mm**
Art.Nr.: FZAKS09032

Fabrikat isoplus oder gleichwertig
Einheit: Stk

**11.01.00.115 Abschlusskappe-Simplex, 40/90 mm**
Art.Nr.: FZAKS09040

Fabrikat isoplus oder gleichwertig
Einheit: Stk

**11.01.00.116 Abschlusskappe-Simplex, 40/110 mm**
Art.Nr.: FZAKS11040

Fabrikat isoplus oder gleichwertig
Einheit: Stk

**11.01.00.117 Abschlusskappe-Simplex, 50/110 mm**
Art.Nr.: FZAKS11050

Fabrikat isoplus oder gleichwertig
Einheit: Stk

**11.01.00.118 Abschlusskappe-Simplex, 50/125 mm**
Art.Nr.: FZAKS12550

Fabrikat isoplus oder gleichwertig
Einheit: Stk

**11.01.00.119 Abschlusskappe-Simplex, 63/125 mm**
Art.Nr.: FZAKS12563

Fabrikat isoplus oder gleichwertig
Einheit: Stk

**11.01.00.120 Abschlusskappe-Simplex, 63/140 mm**
Art.Nr.: FZAKS14063

Fabrikat isoplus oder gleichwertig
Einheit: Stk

**11.01.00.121 Abschlusskappe-Simplex, 75/140 mm**
Art.Nr.: FZAKS14075

Fabrikat isoplus oder gleichwertig
Einheit: Stk

**11.01.00.122 Abschlusskappe-Simplex, 90/160 mm**
Art.Nr.: FZAKS16090

Fabrikat isoplus oder gleichwertig
Einheit: Stk

**11.01.00.123 Abschlusskappe-Simplex, 110/180 mm**
Art.Nr.: FZAKS18011

Fabrikat isoplus oder gleichwertig
Einheit: Stk

**11.01.00.124 Abschlusskappe-Simplex, 125/225 mm**
Art.Nr.: FZAKS22512

Fabrikat isoplus oder gleichwertig
Einheit: Stk

**11.01.00.125 Abschlusskappe-Simplex, 160/250 mm**
Art.Nr.: FZAKS25016

Fabrikat isoplus oder gleichwertig
Einheit: Stk

**11.01.00.126 Abschlusskappe-Duplex, 20+20/75 mm**
Art.Nr.: FZAKD0752020

Fabrikat isoplus oder gleichwertig
Einheit: Stk

**11.01.00.127 Abschlusskappe-Duplex, 25+25/90 mm**
Art.Nr.: FZAKD0902525

Fabrikat isoplus oder gleichwertig
Einheit: Stk

**11.01.00.128 Abschlusskappe-Duplex, 32+32/110 mm**
Art.Nr.: FZAKD1103232

Fabrikat isoplus oder gleichwertig
Einheit: Stk

**11.01.00.129 Abschlusskappe-Duplex, 40+40/125 mm**
Art.Nr.: FZAKD1254040

Fabrikat isoplus oder gleichwertig
Einheit: Stk

**11.01.00.130 Abschlusskappe-Duplex, 50+50/160 mm**
Art.Nr.: FZAKD1605050

Fabrikat isoplus oder gleichwertig
Einheit: Stk

**11.01.00.131 Abschlusskappe-Duplex, 63+63/180 mm**
Art.Nr.: FZAKD1806363

Fabrikat isoplus oder gleichwertig
Einheit: Stk

**11.01.00.132 Abschlusskappe-Duplex, 25+20/90 mm**
Art.Nr.: FZAKD0902520

Fabrikat isoplus oder gleichwertig
Einheit: Stk

**11.01.00.133 Abschlusskappe-Duplex, 32+20/110 mm**
Art.Nr.: FZAKD1103220

Fabrikat isoplus oder gleichwertig
Einheit: Stk

**11.01.00.134 Abschlusskappe-Duplex, 40+25/125 mm**
Art.Nr.: FZAKD1254025

Fabrikat isoplus oder gleichwertig
Einheit: Stk

**11.01.00.135 Abschlusskappe-Duplex, 50+32/140 mm**
Art.Nr.: FZAKD1405032

Fabrikat isoplus oder gleichwertig
Einheit: Stk

**11.01.00.136 Abschlusskappe-Duplex, 63+32/160 mm**
Art.Nr.: FZAKD1606332

Fabrikat isoplus oder gleichwertig
Einheit: Stk

#### 11.02 Mauerdurchführung

*Hinweis*
Dichtungsring - Standard, bestehend aus einem
spezialprofilierten und alterungsbeständigen Neoprengummiring, zur Abdichtung gegen nicht drückende Wasser.
Die nennweitenunabhängige Ringbreite beträgt 50 mm, die
Stärke bzw. Dicke des konisch geformten Ringes misst 12
mm bis 22 mm. Der Rohrverleger ist für das Aufschieben
des Dichtrings und der Zentrierung im Mauerdurchbruch
vor dem Anschluss an die Gebäudeleitung verantwortlich.
Standardringe dürfen nicht aufgeschnitten werden und
sind zur nachträglichen Montage nicht geeignet. Das
Einmauern der Rohre ohne Dichtung ist unzulässig,
liefern und montieren.

**11.02.00.001 Dichtungsring-Standard, Da = 65 mm**
Art.Nr.: MDS065

Mantelrohrdurchmesser: 65 mm
Durchmesser Kernbohrung: 215 mm

Fabrikat: isoplus oder gleichwertig
Einheit: Stk

**11.02.00.002 Dichtungsring-Standard, Da = 90 mm**
Art.Nr.: MDS090

Mantelrohrdurchmesser: 90 mm
Durchmesser Kernbohrung: 240 mm

Fabrikat: isoplus oder gleichwertig
Einheit: Stk

**11.02.00.003 Dichtungsring-Standard, Da = 110 mm**
Art.Nr.: MDS110

Mantelrohrdurchmesser: 110 mm
Durchmesser Kernbohrung: 260 mm

Fabrikat: isoplus oder gleichwertig
Einheit: Stk

**11.02.00.004 Dichtungsring-Standard, Da = 125 mm**
Art.Nr.: MDS125

Mantelrohrdurchmesser: 125 mm
Durchmesser Kernbohrung: 275 mm

Fabrikat: isoplus oder gleichwertig
Einheit: Stk

**11.02.00.005 Dichtungsring-Standard, Da = 140 mm**
Art.Nr.: MDS140

Mantelrohrdurchmesser: 140 mm
Durchmesser Kernbohrung: 290 mm

Fabrikat: isoplus oder gleichwertig
Einheit: Stk

**11.02.00.006 Dichtungsring-Standard, Da = 160 mm**
Art.Nr.: MDS160

Mantelrohrdurchmesser: 160 mm
Durchmesser Kernbohrung: 310 mm

Fabrikat: isoplus oder gleichwertig
Einheit: Stk

**11.02.00.007 Dichtungsring-Standard, Da = 180 mm**
Art.Nr.: MDS180

Mantelrohrdurchmesser: 180 mm
Durchmesser Kernbohrung: 320 mm

Fabrikat: isoplus oder gleichwertig
Einheit: Stk

**11.02.00.008 Dichtungsring-Standard, Da = 200 mm**
Art.Nr.: MDS200

Mantelrohrdurchmesser: 200 mm
Durchmesser Kernbohrung: 350 mm

Fabrikat: isoplus oder gleichwertig
Einheit: Stk

**11.02.00.009 Dichtungsring-Standard, Da = 225 mm**
Art.Nr.: MDS225

Mantelrohrdurchmesser: 225 mm
Durchmesser Kernbohrung: 375 mm

Fabrikat: isoplus oder gleichwertig
Einheit: Stk

**11.02.00.010 Dichtungsring-Standard, Da = 250 mm**
Art.Nr.: MDS250

Mantelrohrdurchmesser: 250 mm
Durchmesser Kernbohrung: 400 mm

Fabrikat: isoplus oder gleichwertig
Einheit: Stk

**11.02.00.011 Dichtungsring-Standard, Da = 280 mm**
Art.Nr.: MDS280

Mantelrohrdurchmesser: 280 mm
Durchmesser Kernbohrung: 430 mm

Fabrikat: isoplus oder gleichwertig
Einheit: Stk

**11.02.00.012 Dichtungsring-Standard, Da = 315 mm**
Art.Nr.: MDS315

Mantelrohrdurchmesser: 315 mm
Durchmesser Kernbohrung: 465 mm

Fabrikat: isoplus oder gleichwertig
Einheit: Stk

**11.02.00.013 Dichtungsring-Standard, Da = 355 mm**
Art.Nr.: MDS355

Mantelrohrdurchmesser: 355 mm
Durchmesser Kernbohrung: 495 mm

Fabrikat: isoplus oder gleichwertig
Einheit: Stk

**11.02.00.014 Dichtungsring-Standard, Da = 400 mm**
Art.Nr.: MDS400

Mantelrohrdurchmesser: 400 mm
Durchmesser Kernbohrung: 550 mm

Fabrikat: isoplus oder gleichwertig
Einheit: Stk

**11.02.00.015 Dichtungsring-Standard, Da = 450 mm**
Art.Nr.: MDS450

Mantelrohrdurchmesser: 450 mm
Durchmesser Kernbohrung: 600 mm

Fabrikat: isoplus oder gleichwertig
Einheit: Stk

**11.02.00.016 Dichtring für isopex Da 75mm**
Art.Nr.: DRPEX75

Mantelrohrdurchmesser: 75 mm
Durchmesser Kernbohrung: 225 mm

Fabrikat: isoplus oder gleichwertig
Einheit: Stk

**11.02.00.017 Dichtring für isopex Da 90mm**
Art.Nr.: DRPEX90

Mantelrohrdurchmesser: 90 mm
Durchmesser Kernbohrung: 240 mm

Fabrikat: isoplus oder gleichwertig
Einheit: Stk

**11.02.00.018 Dichtring für isopex Da 110mm**
Art.Nr.: DRPEX110

Mantelrohrdurchmesser: 110 mm
Durchmesser Kernbohrung: 260 mm

Fabrikat: isoplus oder gleichwertig
Einheit: Stk

**11.02.00.019 Dichtring für isopex Da 125mm**
Art.Nr.: DRPEX125

Mantelrohrdurchmesser: 125 mm
Durchmesser Kernbohrung: 275 mm

Fabrikat: isoplus oder gleichwertig
Einheit: Stk

**11.02.00.020 Dichtring für isopex Da 140mm**
Art.Nr.: DRPEX140

Mantelrohrdurchmesser: 140 mm
Durchmesser Kernbohrung: 290 mm

Fabrikat: isoplus oder gleichwertig
Einheit: Stk

**11.02.00.021 Dichtring für isopex Da 160mm**
Art.Nr.: DRPEX160

Mantelrohrdurchmesser: 160 mm
Durchmesser Kernbohrung: 310 mm

Fabrikat: isoplus oder gleichwertig
Einheit: Stk

**11.02.00.022 Dichtring für isopex Da 180mm**
Art.Nr.: DRPEX180

Mantelrohrdurchmesser: 180 mm
Durchmesser Kernbohrung: 330 mm

Fabrikat: isoplus oder gleichwertig
Einheit: Stk

**11.02.00.023 Dichtring für isopex Da 225mm**
Art.Nr.: DRPEX225

Mantelrohrdurchmesser: 225 mm
Durchmesser Kernbohrung: 375 mm

Fabrikat: isoplus oder gleichwertig
Einheit: Stk

**11.02.00.024 Dichtring für isopex Da 250mm**
Art.Nr.: DRPEX250

Mantelrohrdurchmesser: 250 mm
Durchmesser Kernbohrung: 400 mm

Fabrikat: isoplus oder gleichwertig
Einheit: Stk

*Hinweis*
Dichtungseinsatz, bestehend aus einem doppeltdichtenden Einsatz mit zwei Stahldruckscheiben sowie
zwei je 40 mm starken schwarzen EPDM-
Vollgummidichtungen, gas- und druckwasserdicht sowie
von innen nachspannbar, alle Metallteile sind
galvanisch verzinkt, gelbchromatiert und versiegelt.
Der Rohrverleger ist für die Zentrierung innerhalb der
Kernbohrung (KB) oder des Futterrohres (FR) sowie für
die Einhaltung der Montagevorschriften und speziell der
Anzugsmomente der Schrauben verantwortlich. Das
Einmauern der Rohre ohne Dichtung ist unzulässig.

Dichtungseinsatz, liefern und montieren.

**11.02.00.025 Dichtungseinsatz Typ 'C 40' Da = 65 mm, KB = 125 mm, verzinkt + gelbchromatiert**
Art. Nr.: MDDC4065

Mantelrohrdurchmesser: 65 mm
Durchmesser Kernbohrung: 125 mm

Fabrikat: Doyma
Einheit: Stk

**11.02.00.026 Dichtungseinsatz Typ 'C 40' Da = 75 mm, KB = 125 mm, verzinkt + gelbchromatiert**
Art. Nr.: MDDC4075

Mantelrohrdurchmesser: 75 mm
Durchmesser Kernbohrung: 125 mm

Fabrikat: Doyma
Einheit: Stk

**11.02.00.027 Dichtungseinsatz Typ 'C 40' Da = 90 mm, KB = 150 mm, verzinkt + gelbchromatiert**
Art. Nr.: MDDC4090

Mantelrohrdurchmesser: 90 mm
Durchmesser Kernbohrung: 150 mm

Fabrikat: Doyma
Einheit: Stk

**11.02.00.028 Dichtungseinsatz Typ 'C 40' Da = 110 mm, KB = 200 mm, verzinkt + gelbchromatiert**
Art. Nr.: MDDC4110

Mantelrohrdurchmesser: 110 mm
Durchmesser Kernbohrung: 200 mm

Fabrikat: Doyma
Einheit: Stk

**11.02.00.029 Dichtungseinsatz Typ 'C 40' Da = 125 mm, KB = 200 mm, verzinkt + gelbchromatiert**
Art. Nr.: MDDC4125

Mantelrohrdurchmesser: 125 mm
Durchmesser Kernbohrung: 200 mm

Fabrikat: Doyma
Einheit: Stk

**11.02.00.030 Dichtungseinsatz Typ 'C 40' Da = 140 mm, KB = 200 mm, verzinkt + gelbchromatiert**
Art. Nr.: MDDC4140

Mantelrohrdurchmesser: 140 mm
Durchmesser Kernbohrung: 200 mm

Fabrikat: Doyma
Einheit: Stk

**11.02.00.031 Dichtungseinsatz Typ 'C 40' Da = 160 mm, KB = 250 mm, verzinkt + gelbchromatiert**
Art. Nr.: MDDC4160

Mantelrohrdurchmesser: 160 mm
Durchmesser Kernbohrung: 250 mm

Fabrikat: Doyma
Einheit: Stk

**11.02.00.032 Dichtungseinsatz Typ 'C 40' Da = 180 mm, KB = 250 mm, verzinkt + gelbchromatiert**
Art. Nr.: MDDC4180

Mantelrohrdurchmesser: 180 mm
Durchmesser Kernbohrung: 250 mm

Fabrikat: Doyma
Einheit: Stk

**11.02.00.033 Dichtungseinsatz Typ 'C 40' Da = 200 mm, KB = 300 mm, verzinkt + gelbchromatiert**
Art. Nr.: MDDC4200

Mantelrohrdurchmesser: 200 mm
Durchmesser Kernbohrung: 300 mm

Fabrikat: Doyma
Einheit: Stk

**11.02.00.034 Dichtungseinsatz Typ 'C 40' Da = 225 mm, KB = 300 mm, verzinkt + gelbchromatiert**
Art. Nr.: MDDC4225

Mantelrohrdurchmesser: 225 mm
Durchmesser Kernbohrung: 300 mm

Fabrikat: Doyma
Einheit: Stk

**11.02.00.035 Dichtungseinsatz Typ 'C 40' Da = 250 mm, KB = 350 mm, verzinkt + gelbchromatiert**
Art. Nr.: MDDC4250

Mantelrohrdurchmesser: 250 mm
Durchmesser Kernbohrung: 350 mm

Fabrikat: Doyma
Einheit: Stk

**11.02.00.036 Dichtungseinsatz Typ 'C 40' Da = 280 mm, KB = 350 mm, verzinkt + gelbchromatiert**
Art. Nr.: MDDC4280

Mantelrohrdurchmesser: 280 mm
Durchmesser Kernbohrung: 350 mm

Fabrikat: Doyma
Einheit: Stk

**11.02.00.037 Dichtungseinsatz Typ 'C 40' Da = 315 mm, KB = 400 mm, verzinkt + gelbchromatiert**
Art. Nr.: MDDC4315

Mantelrohrdurchmesser: 315 mm
Durchmesser Kernbohrung: 400 mm

Fabrikat: Doyma
Einheit: Stk

**11.02.00.038 Dichtungseinsatz Typ 'C 40' Da = 355 mm, KB = 450 mm, verzinkt + gelbchromatiert**
Art. Nr.: MDDC4355

Mantelrohrdurchmesser: 355 mm
Durchmesser Kernbohrung: 450 mm

Fabrikat: Doyma
Einheit: Stk

**11.02.00.039 Dichtungseinsatz Typ 'C 40' Da = 400 mm, KB = 500 mm, verzinkt + gelbchromatiert**
Art. Nr.: MDDC4400

Mantelrohrdurchmesser: 400 mm
Durchmesser Kernbohrung: 500 mm

Fabrikat: Doyma
Einheit: Stk

**11.02.00.040 Dichtungseinsatz Typ 'C 40' Da = 450 mm, KB = 600 mm, verzinkt + gelbchromatiert**
Art. Nr.: MDDC4450

Mantelrohrdurchmesser: 450 mm
Durchmesser Kernbohrung: 600 mm

Fabrikat: Doyma
Einheit: Stk

*Hinweis*
Dichtungseinsatz, bestehend aus einem doppeltdichtenden Einsatz mit zwei Stahldruckplatten aus
rostfreien Edelstahl sowie zwei je 40 mm starken
schwarzen EPDM- Vollgummidichtungen, gas- und
druckwasserdicht.

Kernbohrung: 125 - 400mm
Temperaturbereich: -30 °C - 120 °C
Härte, Shore A: 43
UV-Beständigkeit: Gut

Der Rohrverleger ist für die Zentrierung innerhalb der
Kernbohrung (KB) oder des Futterrohres (FR) sowie für
die Einhaltung der Montagevorschriften und speziell der
Anzugsmomente der Schrauben verantwortlich. Das
Einmauern der Rohre ohne Dichtung ist unzulässig.

Dichtungseinsatz, liefern und montieren.

**11.02.00.041 PSI Ringraumdichtung Compakt FW, Da = 90 mm, KB = 150 mm**
Art. Nr.: MDP2090

2 x 40mm
Mantelrohrdurchmesser: 90 mm
Durchmesser Kernbohrung: 150 mm

Fabrikat: PSI
Einheit: Stk

**11.02.00.042 PSI Ringraumdichtung Compakt FW, Da = 140 mm, KB = 200 mm**
Art. Nr.: MDP2140

2 x 40mm
Mantelrohrdurchmesser: 140 mm
Durchmesser Kernbohrung: 200 mm

Fabrikat: PSI
Einheit: Stk

**11.02.00.043 PSI Ringraumdichtung Compakt FW, Da = 180 mm, KB = 250 mm**
Art. Nr.: MDP2180

2 x 40mm
Mantelrohrdurchmesser: 180 mm
Durchmesser Kernbohrung: 250 mm

Fabrikat: PSI
Einheit: Stk

**11.02.00.044 PSI Ringraumdichtung Compakt FW, Da = 200 mm, KB = 300 mm**
Art. Nr.: MDP2200

2 x 40mm
Mantelrohrdurchmesser: 200 mm
Durchmesser Kernbohrung: 300 mm

Fabrikat: PSI
Einheit: Stk

#### 11.03 Dehnungspolster - Standard

*Hinweis*
Dehnungspolster-Standard, bestehend aus einem
geschlossenzelligen, unverrottbaren, nagetier- und
chemikalienbeständigen weißen Polyethylen-Schaumstoff.
Die Liefereinheit "1 lfdm." umfasst zwei Stück Streifen
für die seitliche Anbringung in 3.00-Uhr- und 9.00-Uhr-
Position, hierbei entsteht kein Wärmestau im
Rohrscheitel, sind Stärken über 40 mm erforderlich
werden mehrere Streifen übereinander geklebt. Der
Rohrverleger ist für die Einhaltung der erhöhten
Montageabstände in den Polsterbereichen verantwortlich,
liefern und montieren.

**11.03.00.001 Dehnungspolster-Standard, Gr. I, s = 40 mm, Da = 65-160 mm, Material**
Art. Nr.: DPS140MM

DP Standard
Gr. I, s = 40 mm, Da = 65 - 160 mm

Fabrikat: isoplus oder gleichwertig
Einheit: m

**11.03.00.002 Dehnungspolster-Standard, Gr. I, s = 40 mm, Da = 65-160 mm, Lohn**
Art. Nr.: DPS140ML

Montage DP Standard
Gr. I, s = 40 mm, Da = 65 - 160 mm
Einheit: m

**11.03.00.003 Dehnungspolster-Standard, Gr. I, s = 80 mm, Da = 65-160 mm, Material**
Art. Nr.: DPS180MM

DP Standard
Gr. I, s = 80 mm, Da = 65 - 160 mm

Fabrikat: isoplus oder gleichwertig
Einheit: m

**11.03.00.004 Dehnungspolster-Standard, Gr. I, s = 80 mm, Da = 65-160 mm, Lohn**
Art. Nr.: DPS180ML

Montage DP Standard
Gr. I, s = 80 mm, Da = 65 - 160 mm
Einheit: m

**11.03.00.005 Dehnungspolster-Standard, Gr. II, s = 40 mm, Da = 180-280 mm, Material**
Art. Nr.: DPS240MM

DP Standard
Gr. II, s = 40 mm, Da = 180 - 280 mm

Fabrikat: isoplus oder gleichwertig
Einheit: m

**11.03.00.006 Dehnungspolster-Standard, Gr. II, s = 40 mm, Da = 180-280 mm, Lohn**
Art. Nr.: DPS240ML

Montage DP Standard
Gr. II, s = 40 mm, Da = 180 - 280 mm
Einheit: m

**11.03.00.007 Dehnungspolster-Standard, Gr. II, s = 80 mm, Da = 180-280 mm, Material**
Art. Nr.: DPS280MM

DP Standard
Gr. II, s = 80 mm, Da = 180 - 280 mm

Fabrikat: isoplus oder gleichwertig
Einheit: m

**11.03.00.008 Dehnungspolster-Standard, Gr. II, s = 80 mm, Da = 180-280 mm, Lohn**
Art. Nr.: DPS280ML

Montage DP Standard
Gr. II, s = 80 mm, Da = 180 - 280 mm
Einheit: m

**11.03.00.009 Dehnungspolster-Standard, Gr. II, s = 120 mm, Da = 180-280 mm, Material**
Art. Nr.: DPS2120MM

DP Standard
Gr. II, s = 120 mm, Da = 180 - 280 mm

Fabrikat: isoplus oder gleichwertig
Einheit: m

**11.03.00.010 Dehnungspolster-Standard, Gr. II, s = 120 mm, Da = 180-280 mm, Lohn**
Art. Nr.: DPS2120ML

Montage DP Standard
Gr. II, s = 120 mm, Da = 180 - 280 mm
Einheit: m

**11.03.00.011 Dehnungspolster-Standard, Gr. III, s = 40 mm, Da = 315-355 mm, Material**
Art. Nr.: DPS340MM

DP Standard
Gr. III, s = 40 mm, Da = 315 - 355 mm

Fabrikat: isoplus oder gleichwertig
Einheit: m

**11.03.00.012 Dehnungspolster-Standard, Gr. III, s = 40 mm, Da = 315-355 mm, Lohn**
Art. Nr.: DPS340ML

Montage DP Standard
Gr. III, s = 40 mm, Da = 315 - 355 mm
Einheit: m

**11.03.00.013 Dehnungspolster-Standard, Gr. III, s = 80 mm, Da = 315-355 mm, Material**
Art. Nr.: DPS380MM

DP Standard
Gr. III, s = 80 mm, Da = 315 - 355 mm

Fabrikat: isoplus oder gleichwertig
Einheit: m

**11.03.00.014 Dehnungspolster-Standard, Gr. III, s = 80 mm, Da = 315-355 mm, Lohn**
Art. Nr.: DPS380ML

Montage DP Standard
Gr. III, s = 80 mm, Da = 315 - 355 mm
Einheit: m

**11.03.00.015 Dehnungspolster-Standard, Gr. III, s = 120 mm, Da = 315-355 mm, Material**
Art. Nr.: DPS3120MM

DP Standard
Gr. III, s = 120 mm, Da = 315 - 355 mm

Fabrikat: isoplus oder gleichwertig
Einheit: m

**11.03.00.016 Dehnungspolster-Standard, Gr. III, s = 120 mm, Da = 315-355 mm, Lohn**
Art. Nr.: DPS3120ML

Montage DP Standard
Gr. III, s = 120 mm, Da = 315 - 355 mm
Einheit: m

**11.03.00.017 Dehnungspolster-Standard, Gr. IV, s = 40 mm, Da = 400-500 mm, Material**
Art. Nr.: DPS440MM

DP Standard
Gr. IV, s = 40 mm, Da = 400 - 500 mm

Fabrikat: isoplus oder gleichwertig
Einheit: m

**11.03.00.018 Dehnungspolster-Standard, Gr. IV, s = 40 mm, Da = 400-500 mm, Lohn**
Art. Nr.: DPS440ML

Montage DP Standard
Gr. IV, s = 40 mm, Da = 400 - 500 mm
Einheit: m

**11.03.00.019 Dehnungspolster-Standard, Gr. IV, s = 80 mm, Da = 400-500 mm, Material**
Art. Nr.: DPS480MM

DP Standard
Gr. IV, s = 80 mm, Da = 400 - 500 mm

Fabrikat: isoplus oder gleichwertig
Einheit: m

**11.03.00.020 Dehnungspolster-Standard, Gr. IV, s = 80 mm, Da = 400-500 mm, Lohn**
Art. Nr.: DPS480ML

Montage DP Standard
Gr. IV, s = 80 mm, Da = 400 - 500 mm
Einheit: m

**11.03.00.021 Dehnungspolster-Standard, Gr. IV, s = 120 mm, Da = 400-500 mm, Material**
Art. Nr.: DPS4120MM

DP Standard
Gr. IV, s = 120 mm, Da = 400 - 500 mm

Fabrikat: isoplus oder gleichwertig
Einheit: m

**11.03.00.022 Dehnungspolster-Standard, Gr. IV, s = 120 mm, Da = 400-500 mm, Lohn**
Art. Nr.: DPS4120ML

Montage DP Standard
Gr. IV, s = 120 mm, Da = 400 - 500 mm
Einheit: m

#### 11.04 Dehnungspolster - Teilumhüllung

*Hinweis*
Dehnungspolster-Teilumhüllung, bestehend aus einem
geschlossenzelligen, unverrottbaren, nagetier- und
chemikalienbeständigen weißen Polyethylen-Schaumstoff,
mit einer zusätzlich aufkaschierten äußeren festen
Randzone aus Laminat zur vollständigen Umhüllung des
PEHD-Mantelrohres in geschlossener horizontal- ovaler
Ausführung. Dadurch entsteht kein Wärmestau und es wird
das Einfließen von Sand zwischen Mantelrohr und Polster
verhindert. Die Liefereinheit "1 m" umfasst zwei Stück
Streifen für die seitliche Anbringung in 3.00 - Uhr -
und 9.00 - Uhr - Position. Sind Stärken über 40 mm
erforderlich werden mehrere Streifen übereinander
geklebt.  Der Rohrverleger  ist  für  die
Einhaltung  der erhöhten  Montageabstände  in  den
Polsterbereichen verantwortlich.

Dehnungspolster liefern und montieren.

**11.04.00.001 Dehnungspolster-Teilumhüllung, Gr. I, s = 40 mm, Da = 65-160 mm, Material**
Art. Nr.: DPT140MM

DP Teilumhüllung
Streifen + Laminat
Gr. I, s = 40 mm, Da = 65 - 160 mm

Fabrikat: isoplus oder gleichwertig
Einheit: m

**11.04.00.002 Dehnungspolster-Teilumhüllung, Gr. I, s = 40 mm, Da = 65-160 mm, Lohn**
Art. Nr.: DPT140ML

Montage DP Teilumhüllung
Streifen + Laminat
Gr. I, s = 40 mm, Da = 65 - 160 mm
Einheit: m

**11.04.00.003 Dehnungspolster-Teilumhüllung, Gr. I, s = 80 mm, Da = 65-160 mm, Material**
Art. Nr.: DPT180MM

DP Teilumhüllung
Streifen + Laminat
Gr. I, s = 80 mm, Da = 65 - 160 mm

Fabrikat: isoplus oder gleichwertig
Einheit: m

**11.04.00.004 Dehnungspolster-Teilumhüllung, Gr. I, s = 80 mm, Da = 65-160 mm, Lohn**
Art. Nr.: DPT180ML

Montage DP Teilumhüllung
Streifen + Laminat
Gr. I, s = 80 mm, Da = 65 - 160 mm
Einheit: m

**11.04.00.005 Dehnungspolster-Teilumhüllung, Gr. II, s = 40 mm, Da = 180-280 mm, Material**
Art. Nr.: DPT240MM

DP Teilumhüllung
Streifen + Laminat
Gr. II, s = 40 mm, Da = 180 - 280 mm

Fabrikat: isoplus oder gleichwertig
Einheit: m

**11.04.00.006 Dehnungspolster-Teilumhüllung, Gr. II, s = 40 mm, Da = 180-280 mm, Lohn**
Art. Nr.: DPT240ML

Montage DP Teilumhüllung
Streifen + Laminat
Gr. II, s = 40 mm, Da = 180 - 280 mm
Einheit: m

**11.04.00.007 Dehnungspolster-Teilumhüllung, Gr. II, s = 80 mm, Da = 180-280 mm, Material**
Art. Nr.: DPT280MM

DP Teilumhüllung
Streifen + Laminat
Gr. II, s = 80 mm, Da = 180 - 280 mm

Fabrikat: isoplus oder gleichwertig
Einheit: m

**11.04.00.008 Dehnungspolster-Teilumhüllung, Gr. II, s = 80 mm, Da = 180-280 mm, Lohn**
Art. Nr.: DPT280ML

Montage DP Teilumhüllung
Streifen + Laminat
Gr. II, s = 80 mm, Da = 180 - 280 mm
Einheit: m

**11.04.00.009 Dehnungspolster-Teilumhüllung, Gr. II, s = 120 mm, Da = 180-280 mm, Material**
Art. Nr.: DPT2120MM

DP Teilumhüllung
Streifen + Laminat
Gr. II, s = 120 mm, Da = 180 - 280 mm

Fabrikat: isoplus oder gleichwertig
Einheit: m

**11.04.00.010 Dehnungspolster-Teilumhüllung, Gr. II, s = 120 mm, Da = 180-280 mm, Lohn**
Art. Nr.: DPT2120ML

Montage DP Teilumhüllung
Streifen + Laminat
Gr. II, s = 120 mm, Da = 180 - 280 mm
Einheit: m

**11.04.00.011 Dehnungspolster-Teilumhüllung, Gr. III, s = 40 mm, Da = 315-355 mm, Material**
Art. Nr.: DPT340MM

DP Teilumhüllung
Streifen + Laminat
Gr. III, s = 40 mm, Da = 315 - 355 mm

Fabrikat: isoplus oder gleichwertig
Einheit: m

**11.04.00.012 Dehnungspolster-Teilumhüllung, Gr. III, s = 40 mm, Da = 315-355 mm, Lohn**
Art. Nr.: DPT340ML

Montage DP Teilumhüllung
Streifen + Laminat
Gr. III, s = 40 mm, Da = 315 - 355 mm
Einheit: m

**11.04.00.013 Dehnungspolster-Teilumhüllung, Gr. III, s = 80 mm, Da = 315-355 mm, Material**
Art. Nr.: DPT380MM

DP Teilumhüllung
Streifen + Laminat
Gr. III, s = 80 mm, Da = 315 - 355 mm

Fabrikat: isoplus oder gleichwertig
Einheit: m

**11.04.00.014 Dehnungspolster-Teilumhüllung, Gr. III, s = 80 mm, Da = 315-355 mm, Lohn**
Art. Nr.: DPT380ML

Montage DP Teilumhüllung
Streifen + Laminat
Gr. III, s = 80 mm, Da = 315 - 355 mm
Einheit: m

**11.04.00.015 Dehnungspolster-Teilumhüllung, Gr. III, s = 120 mm, Da = 315-355 mm, Material**
Art. Nr.: DPT3120MM

DP Teilumhüllung
Streifen + Laminat
Gr. III, s = 120 mm, Da = 315 - 355 mm

Fabrikat: isoplus oder gleichwertig
Einheit: m

**11.04.00.016 Dehnungspolster-Teilumhüllung, Gr. III, s = 120 mm, Da = 315-355 mm, Lohn**
Art. Nr.: DPT3120ML

Montage DP Teilumhüllung
Streifen + Laminat
Gr. III, s = 120 mm, Da = 315 - 355 mm
Einheit: m

**11.04.00.017 Dehnungspolster-Teilumhüllung, Gr. IV, s = 40 mm, Da = 400-500 mm, Material**
Art. Nr.: DPT440MM

DP Teilumhüllung
Streifen + Laminat
Gr. IV, s = 40 mm, Da = 400 - 500 mm

Fabrikat: isoplus oder gleichwertig
Einheit: m

**11.04.00.018 Dehnungspolster-Teilumhüllung, Gr. IV, s = 40 mm, Da = 400-500 mm, Lohn**
Art. Nr.: DPT440ML

Montage DP Teilumhüllung
Streifen + Laminat
Gr. IV, s = 40 mm, Da = 400 - 500 mm
Einheit: m

**11.04.00.019 Dehnungspolster-Teilumhüllung, Gr. IV, s = 80 mm, Da = 400-500 mm, Material**
Art. Nr.: DPT480MM

DP Teilumhüllung
Streifen + Laminat
Gr. IV, s = 80 mm, Da = 400 - 500 mm

Fabrikat: isoplus oder gleichwertig
Einheit: m

**11.04.00.020 Dehnungspolster-Teilumhüllung, Gr. IV, s = 80 mm, Da = 400-500 mm, Lohn**
Art. Nr.: DPT480ML

Montage DP Teilumhüllung
Streifen + Laminat
Gr. IV, s = 80 mm, Da = 400 - 500 mm
Einheit: m

**11.04.00.021 Dehnungspolster-Teilumhüllung, Gr. IV, s = 120 mm, Da = 400-500 mm, Material**
Art. Nr.: DPT4120MM

DP Teilumhüllung
Streifen + Laminat
Gr. IV, s = 120 mm, Da = 400 - 500 mm

Fabrikat: isoplus oder gleichwertig
Einheit: m

**11.04.00.022 Dehnungspolster-Teilumhüllung, Gr. IV, s = 120 mm, Da = 400-500 mm, Lohn**
Art. Nr.: DPT4120ML

Montage DP Teilumhüllung
Streifen + Laminat
Gr. IV, s = 120 mm, Da = 400 - 500 mm
Einheit: m

#### 11.05 PUR-Ortschaum

*Hinweis*
Polyurethan-Ortschaum, bestehend aus den Komponenten
Polyol (Komponente A, hell) und Isocyanat (Komponente
B, dunkel), dient zur Ausführung der Dämm- und
Dichtarbeiten an den Verbindungsmuffen. Auf der
Baustelle ist ausschließlich handangesetzter
Becherschaum, der mit Turborührern vermischt wird, oder
Maschinenschaum zu verwenden. Baustellenschaum muss
gemäß EN 489 bei +15° bis +25° C gelagert, und kann bei
Oberflächentemperaturen zwischen mind. + 15° und max. +
45° C verarbeitet werden. Die maximale Lagerzeit
beträgt 3 Monate, für die richtige Lagerung und die
termingerechte Bereitstellung des Schaumes an das
isoplus-Montagepersonal ist der Rohrverleger
verantwortlich.

PUR - Ortschaum, liefern und montieren.

**11.05.00.001 Muffenschaum, hell (A-Polyol) á 1 ltr.**
Art. Nr.: SCHMH01

Fabrikat: isoplus oder gleichwertig
Einheit: l

**11.05.00.002 Muffenschaum, hell (A-Polyol) á 5 ltr.**
Art. Nr.: SCHMH05

Fabrikat: isoplus oder gleichwertig
Einheit: l

**11.05.00.003 Muffenschaum, hell (A-Polyol) á 10 ltr.**
Art. Nr.: SCHMH10

Fabrikat: isoplus oder gleichwertig
Einheit: l

**11.05.00.004 Muffenschaum, dunkel (B-Isocyanat) á 1 ltr.**
Art. Nr.: SCHMD01

Fabrikat: isoplus oder gleichwertig
Einheit: l

**11.05.00.005 Muffenschaum, dunkel (B-Isocyanat) á 5 ltr.**
Art. Nr.: SCHMD05

Fabrikat: isoplus oder gleichwertig
Einheit: l

**11.05.00.006 Muffenschaum, dunkel (B-Isocyanat) á 10 ltr.**
Art. Nr.: SCHMD10

Fabrikat: isoplus oder gleichwertig
Einheit: l

#### 11.06 Sonstiges Zubehör

*Hinweis*
Rohrunterlagen, bestehend aus extrudiertem FCKW-freien
Hartschaum, dienen als Hilfsauflager der isoplus -
Rohrleitungen, (siehe  auch Titel 01, Bereich 03,
Montageunterlagen) bis  zu  einem
Mantelrohrdurchmesser  von  maximal 315  mm.  Sie
müssen  vor  dem  Einsanden  nicht  aus dem  Graben
entfernt  werden.  Pro  6,00  m Rohrtrasse  werden  3
Auflagerpunkte bzw. 3 Stück Unterlagen benötigt.

Rohrunterlagen, liefern und montieren.

**11.06.00.001 Rohrunterlage PS 30 1000 x 150 x 150, bis Da=315mm, kürzbar**
Art. Nr.: RU100015015030

Fabrikat: isoplus oder gleichwertig
Einheit: Stk

**11.06.00.002 Rohrunterlage PS 60 1000 x 150 x 150, bis Da=315mm**
Art. Nr.: RU100015015060

kürzbar

Fabrikat: isoplus oder gleichwertig
Einheit: Stk

*Hinweis*
Trassenwarnband gelb, bestehend aus 40 mm breiten und
250 langen Rollen mit der Aufschrift "Achtung
Fernheizleitung", wird zur Markierung der isoplus-
Rohrleitungen über dem fertig hergestellten Sandbett
und der ersten Fülllage von 200 mm in 12.00-Uhr-
Position von Vor- und Rücklauf verwendet.

liefern und verlegen

**11.06.00.003 Trassenwarnband á 250 m, VL + RL**
Art.Nr.: TWB250

Trassenwarnband, 40 mm breit,
1 Rolle = 250 m

Fabrikat: isoplus oder gleichwertig
Einheit: Stk

**11.06.00.004 Trassenwarnband á 250 m, VL + RL - PEX**
Art.Nr.: TWB250PEX

Trassenwarnband, 40 mm breit,
1 Rolle = 250 m

Fabrikat: isoplus oder gleichwertig
Einheit: Stk

#### 11.07 Anbohrung

*Hinweis*
Anbohrabzweige dienen zur Herstellung eines
Rohrabganges an einer in Betrieb befindlichen
Rohrleitung. Vorbereitung, Durchführung sowie
Ausführung der Anbohrung gemäß AGFW-Arbeitsblatt FW
432. Zwischen Durchgangs- und Abgangsnennweite müssen
dabei nach AGFW FW 401 mindestens zwei Dimensionen
Unterschied eingehalten werden, zur Montage ist die
Absenkung von Temperatur und Druck empfehlenswert.

Liefern und montieren.

**11.07.00.001 Tonisco Anbohrstutzen + Sperrscheibe DN 25**
Art. Nr.: TASISS025

Anbohrung erfolgt bauseits
Einheit: Stk

**11.07.00.002 Tonisco Anbohrstutzen + Sperrscheibe DN 32**
Art. Nr.: TASISS032

Anbohrung erfolgt bauseits
Einheit: Stk

**11.07.00.003 Tonisco Anbohrstutzen + Sperrscheibe DN 40**
Art. Nr.: TASISS040

Anbohrung erfolgt bauseits
Einheit: Stk

**11.07.00.004 Tonisco Anbohrstutzen + Sperrscheibe DN 50**
Art. Nr.: TASISS050

Anbohrung erfolgt bauseits
Einheit: Stk

**11.07.00.005 Tonisco Anbohrstutzen + Sperrscheibe DN 65**
Art. Nr.: TASISS065

Anbohrung erfolgt bauseits
Einheit: Stk

**11.07.00.006 Tonisco Anbohrstutzen + Sperrscheibe DN 80**
Art. Nr.: TASISS080

Anbohrung erfolgt bauseits
Einheit: Stk

**11.07.00.007 Tonisco Anbohrstutzen + Sperrscheibe DN 100**
Art. Nr.: TASISS100

Anbohrung erfolgt bauseits
Einheit: Stk

**11.07.00.008 Leihgebühr für Anbohrgerät Tonisco**
Art. Nr.: PL

Leihgebühr
Einheit: Stk

**11.07.00.009 Anbohrkugelhahn Broen DN 65 (76,1), reduzierter Durchgang**
Art. Nr.: AKHBR065

Anbohrkugelhahn
Nennweite: DN 65
Durchmesser Mediumrohr: 76,1 mm
reduzierter Durchgang
Einheit: Stk

#### 11.08 Einmalkugelhahn bzw. Bedarfskugelhahn

*Hinweis*
Einmalkugelhähne dienen zum Abschluss eines
Bauabschnittes, der zu einem späteren Zeitpunkt
weitergeführt wird, diese werden wie ein Stück Rohr in
geschlossener Stellung in die Trasse eingeschweißt.

Zum Schutz vor Verunreinigung und um zu verhindern,
dass PUR-Schaum in das offene Ende des Kugelhahnes
eindringt, ist die Montage eines Klöpperbodens bzw.
einer Rohrkappe nach DIN EN 10253-2/4 vorgeschrieben.

Bei längerem Verbleib im geschlossenen Zustand ist ein
Festsetzen von Kugel / Schaltwelle nicht
auszuschließen - Anweisungen des jeweiligen
Herstellers beachten.

Liefern und montieren.

**11.08.00.001 Einmalkugelhahn Böhmer DN 20 (26,9), reduzierter Durchgang**
Art. Nr.: UKHMR020

Abmessungen:
Kugelhahn - Nennweite: DN 20
Mediumrohr - Außendurchmesser: 26,9 mm
Typ: Böhmer, reduzierter Durchgang, PN 25

Fabrikat: Böhmer
Einheit: Stk

**11.08.00.002 Einmalkugelhahn Böhmer DN 25 (33,7), reduzierter Durchgang**
Art. Nr.: UKHMR025

Abmessungen:
Kugelhahn - Nennweite: DN 25
Mediumrohr - Außendurchmesser: 33,7 mm
Typ: Böhmer, reduzierter Durchgang, PN 25

Fabrikat: Böhmer
Einheit: Stk

**11.08.00.003 Einmalkugelhahn Böhmer DN 32 (42,4), reduzierter Durchgang**
Art. Nr.: UKHMR032

Abmessungen:
Kugelhahn - Nennweite: DN 32
Mediumrohr - Außendurchmesser: 42,4 mm
Typ: Böhmer, reduzierter Durchgang, PN 25

Fabrikat: Böhmer
Einheit: Stk

**11.08.00.004 Einmalkugelhahn Böhmer DN 40 (48,3), reduzierter Durchgang**
Art. Nr.: UKHMR040

Abmessungen:
Kugelhahn - Nennweite: DN 40
Mediumrohr - Außendurchmesser: 48,3 mm
Typ: Böhmer, reduzierter Durchgang, PN 25

Fabrikat: Böhmer
Einheit: Stk

**11.08.00.005 Einmalkugelhahn Böhmer DN 50 (60,3), reduzierter Durchgang**
Art. Nr.: UKHMR050

Abmessungen:
Kugelhahn - Nennweite: DN 50
Mediumrohr - Außendurchmesser: 60,3 mm
Typ: Böhmer, reduzierter Durchgang, PN 25

Fabrikat: Böhmer
Einheit: Stk

**11.08.00.006 Einmalkugelhahn Böhmer DN 65 (76,1), reduzierter Durchgang**
Art. Nr.: UKHMR065

Abmessungen:
Kugelhahn - Nennweite: DN 65
Mediumrohr - Außendurchmesser: 76,1 mm
Typ: Böhmer, reduzierter Durchgang, PN 25

Fabrikat: Böhmer
Einheit: Stk

**11.08.00.007 Einmalkugelhahn Böhmer DN 80 (88,9), reduzierter Durchgang**
Art. Nr.: UKHMR080

Abmessungen:
Kugelhahn - Nennweite: DN 80
Mediumrohr - Außendurchmesser: 88,9 mm
Typ: Böhmer, reduzierter Durchgang, PN 25

Fabrikat: Böhmer
Einheit: Stk

**11.08.00.008 Einmalkugelhahn Böhmer DN 100 (114,3), reduzierter Durchgang**
Art. Nr.: UKHMR100

Abmessungen:
Kugelhahn - Nennweite: DN 100
Mediumrohr - Außendurchmesser: 114,3 mm
Typ: Böhmer, reduzierter Durchgang, PN 25

Fabrikat: Böhmer
Einheit: Stk

**11.08.00.009 Einmalkugelhahn Böhmer DN 125 (139,7), reduzierter Durchgang**
Art. Nr.: UKHMR125

Abmessungen:
Kugelhahn - Nennweite: DN 125
Mediumrohr - Außendurchmesser: 139,7 mm
Typ: Böhmer, reduzierter Durchgang, PN 25

Fabrikat: Böhmer
Einheit: Stk

**11.08.00.010 Einmalkugelhahn Böhmer DN 150 (168,3), reduzierter Durchgang**
Art. Nr.: UKHMR150

Abmessungen:
Kugelhahn - Nennweite: DN 150
Mediumrohr - Außendurchmesser: 168,3 mm
Typ: Böhmer, reduzierter Durchgang, PN 25

Fabrikat: Böhmer
Einheit: Stk

**11.08.00.011 Einmalkugelhahn Böhmer DN 200 (219,1), reduzierter Durchgang**
Art. Nr.: UKHMR200

Abmessungen:
Kugelhahn - Nennweite: DN 200
Mediumrohr - Außendurchmesser: 219,1 mm
Typ: Böhmer, reduzierter Durchgang, PN 25

Fabrikat: Böhmer
Einheit: Stk

**11.08.00.012 Einmalkugelhahn Böhmer DN 20 (26,9), voller Durchgang**
Art. Nr.: UKHMV020

Abmessungen:
Kugelhahn - Nennweite: DN 20
Mediumrohr - Außendurchmesser: 26,9 mm
Typ: Böhmer, voller Durchgang, PN 25

Fabrikat: Böhmer
Einheit: Stk

**11.08.00.013 Einmalkugelhahn Böhmer DN 25 (33,7), voller Durchgang**
Art. Nr.: UKHMV025

Abmessungen:
Kugelhahn - Nennweite: DN 25
Mediumrohr - Außendurchmesser: 33,7 mm
Typ: Böhmer, voller Durchgang, PN 25

Fabrikat: Böhmer
Einheit: Stk

**11.08.00.014 Einmalkugelhahn Böhmer DN 32 (42,4), voller Durchgang**
Art. Nr.: UKHMV032

Abmessungen:
Kugelhahn - Nennweite: DN 32
Mediumrohr - Außendurchmesser: 42,4 mm
Typ: Böhmer, voller Durchgang, PN 25

Fabrikat: Böhmer
Einheit: Stk

**11.08.00.015 Einmalkugelhahn Böhmer DN 40 (48,3), voller Durchgang**
Art. Nr.: UKHMV040

Abmessungen:
Kugelhahn - Nennweite: DN 40
Mediumrohr - Außendurchmesser: 48,3 mm
Typ: Böhmer, voller Durchgang, PN 25

Fabrikat: Böhmer
Einheit: Stk

**11.08.00.016 Einmalkugelhahn Böhmer DN 50 (60,3), voller Durchgang**
Art. Nr.: UKHMV050

Abmessungen:
Kugelhahn - Nennweite: DN 50
Mediumrohr - Außendurchmesser: 60,3 mm
Typ: Böhmer, voller Durchgang, PN 25

Fabrikat: Böhmer
Einheit: Stk

**11.08.00.017 Einmalkugelhahn Böhmer DN 65 (76,1), voller Durchgang**
Art. Nr.: UKHMV065

Abmessungen:
Kugelhahn - Nennweite: DN 65
Mediumrohr - Außendurchmesser: 76,1 mm
Typ: Böhmer, voller Durchgang, PN 25

Fabrikat: Böhmer
Einheit: Stk

**11.08.00.018 Einmalkugelhahn Böhmer DN 80 (88,9), voller Durchgang**
Art. Nr.: UKHMV080

Abmessungen:
Kugelhahn - Nennweite: DN 80
Mediumrohr - Außendurchmesser: 88,9 mm
Typ: Böhmer, voller Durchgang, PN 25

Fabrikat: Böhmer
Einheit: Stk

**11.08.00.019 Einmalkugelhahn Böhmer DN 100 (114,3), voller Durchgang**
Art. Nr.: UKHMV100

Abmessungen:
Kugelhahn - Nennweite: DN 100
Mediumrohr - Außendurchmesser: 114,3 mm
Typ: Böhmer, voller Durchgang, PN 25

Fabrikat: Böhmer
Einheit: Stk

**11.08.00.020 Einmalkugelhahn Böhmer DN 125 (139,7), voller Durchgang**
Art. Nr.: UKHMV125

Abmessungen:
Kugelhahn - Nennweite: DN 125
Mediumrohr - Außendurchmesser: 139,7 mm
Typ: Böhmer, voller Durchgang, PN 25

Fabrikat: Böhmer
Einheit: Stk

**11.08.00.021 Einmalkugelhahn Böhmer DN 150 (168,3), voller Durchgang**
Art. Nr.: UKHMV150

Abmessungen:
Kugelhahn - Nennweite: DN 150
Mediumrohr - Außendurchmesser: 168,3 mm
Typ: Böhmer, voller Durchgang, PN 25

Fabrikat: Böhmer
Einheit: Stk

**11.08.00.022 Einmalkugelhahn Böhmer DN 200 (219,1), voller Durchgang**
Art. Nr.: UKHMV200

Abmessungen:
Kugelhahn - Nennweite: DN 200
Mediumrohr - Außendurchmesser: 219,1 mm
Typ: Böhmer, voller Durchgang, PN 25

Fabrikat: Böhmer
Einheit: Stk

USt %: 19,00
